# Conducte per a ventilació i extracció de fums. Sistema "DINAK"

- Propietat de l'arxiu: CYPE Ingenieros S.A.
- Format: FIEBDC-3/2016
- Programa: Generador de preus de la construcció. CYPE Ingenieros, S.A.
- Data: 04/07/2024
- Divisa: EUR
- Costos indirectes: 3 %
- IVA: 21 %

## I Instal·lacions

### IV Ventilació

#### IVG Ventilació mecànica per garatges

**IVG100** m Conducte per a ventilació i extracció de fums. Sistema "DINAK".
Conducte per a ventilació i extracció de fums, format per tub de paret simple d'acer inoxidable AISI 304 amb cèrcol d'estanquitat, gamma XT, "DINAK", de 125 mm de diàmetre interior, resistència al foc E600 90 segons UNE-EN 13501-4, temperatura màxima de 200°C, pressió de treball de fins 5000 Pa. Inclús accessoris i material auxiliar para muntatge i subjecció a l'obra.
Inclou: Replanteig. Presentació de tubs, accessoris, peces especials i mòduls finals. Fixació del material auxiliar per a muntatge i subjecció a l'obra. Muntatge. Connexionat i comprovació del seu correcte funcionament. Realització de proves de servei.
Criteri d'amidament de projecte: Longitud mesurada segons documentació gràfica de Projecte.
Criteri de mesura d'obra: Es mesurarà la longitud realment executada segons especificacions de Projecte.

| Codi | Ut | Descripció | Rendiment | Preu | Import |
|---|---|---|---|---|---|
| mt20din311m | U | Material auxiliar per a muntatge i subjecció a l'obra d'els tubs de paret simple d'acer inoxidable AISI 304 amb cèrcol d'estanquitat, gamma XT, "DINAK", de 125 mm de diàmetre interior. (material) | 1 | 4.14 | 4.140 |
| mt20din310mp | m | Tub de paret simple d'acer inoxidable AISI 304 amb cèrcol d'estanquitat, gamma XT, "DINAK", de 125 mm de diàmetre interior, resistència al foc E600 90 segons UNE-EN 13501-4, temperatura màxima de 200°C, pressió de treball de fins 5000 Pa, segons UNE-EN 1856-1, amb el preu incrementat el 75% en concepte d'accessoris. (material) | 1 | 120.72 | 120.720 |
| mo005 | h | Oficial 1ª instal·lador de climatització. (mà d'obra) | 0.505 | 29.34 | 14.817 |
| mo104 | h | Ajudant instal·lador de climatització. (mà d'obra) | 0.453 | 25.25 | 11.438 |
| % | % | Costos directes complementaris | 2 % | 151.115 | 3.022 |
|  |  | Costos directes |  |  | 154.137 |

Residus:
- col·locació: mt20din310mp; factor de residu 0.0185326

## Recursos

**mt20din310mp** m Tub de paret simple d'acer inoxidable AISI 304 amb cèrcol d'estanquitat
Dades tècniques: Cost energètic 240.067 MJ; Emissió de CO2 34.991 kg; Codi LER 17 04 05; Massa de l'element 5 kg; Volum 0.002381 m3
Residus:
- embalatge: re170201 Fusta. (component de residu); rendiment 0.012 kg; Codi LER 17 02 01; Massa de l'element 1 kg; Volum 0.000909 m3
- embalatge: re170203 Plàstic. (component de residu); rendiment 0.003 kg; Codi LER 17 02 03; Massa de l'element 1 kg; Volum 0.001667 m3
